# Cisterna amb bastidor

- Propietat de l'arxiu: CYPE INGENIEROS, S.A.
- Format: FIEBDC-3/2002
- Divisa: EUR
- Costos indirectes: 3.00 %
- IVA: 21.00 %

**SPI100** U Cisterna amb bastidor, especial para discapacitats, de 450x1120 mm i de profunditat ajustable entre 135 i 155 mm, descàrrega doble de 7,5-4,5 litres o única interrompible, ajustable a 4 litres per a descàrrega total i a 2 litres per a descàrrega parcial, model S-995N "JIMTEN", i placa de comandament i polsador antivandàlic d'acer inoxidable de descàrrega única, connexió per cable, model S-704 "JIMTEN". Instal·lació encastada en mur de fàbrica o en envà de plaques.
Cisterna amb bastidor, especial para discapacitats, de 450x1120 mm i de profunditat ajustable entre 135 i 155 mm, descàrrega doble de 7,5-4,5 litres o única interrompible, ajustable a 4 litres per a descàrrega total i a 2 litres per a descàrrega parcial, model S-995N "JIMTEN", i placa de comandament i polsador antivandàlic d'acer inoxidable de descàrrega única, connexió per cable, model S-704 "JIMTEN". Instal·lació encastada en mur de fàbrica o en envà de plaques.
Inclou: Replanteig. Col·locació i fixació de la cisterna. Connexió a la xarxa d'evacuació. Connexió a la xarxa d'aigua freda. Muntatge d'accessoris i complements. Comprovació del seu correcte funcionament.
Criteri d'amidament de projecte: Nombre d'unitats previstes, segons documentació gràfica de Projecte.
Criteri de mesura d'obra: Es mesurarà el nombre d'unitats realment col·locades segons especificacions de Projecte.

| Codi | Ut | Descripció | Rendiment | Preu | Import |
|---|---|---|---|---|---|
| mt30jim010eb | U | Cisterna amb bastidor, especial para discapacitats, de 450x1120 mm i de profunditat ajustable entre 135 i 155 mm, descàrrega doble de 7,5-4,5 litres o única interrompible, ajustable a 4 litres per a descàrrega total i a 2 litres per a descàrrega parcial, model S-995N "JIMTEN", per a placa de comandament de petit registre, sistema de polsador per cable d'endoll ràpid, amb potes de recolzament antilliscants d'acer galvanitzat, aïllament en front a la condensació, clau d'esquadra de 1/2" amb tirantet, suport de maneguet per a vàter i cargols de suport, per a encastar a mur de fàbrica o a envà de plaques, per a inodor suspès. (material) | 1.000 | 216.81 | 216.81 |
| mt30jim050hf | U | Placa de comandament i polsador antivandàlic d'acer inoxidable de descàrrega única, connexió per cable, model S-704 "JIMTEN", per a cisterna encastada. (material) | 1.000 | 67.39 | 67.39 |
| mo008 | h | Oficial 1ª lampista. (mà d'obra) | 1.159 | 25.32 | 29.35 |
| % | % | Costos directes complementaris | 2 % | 313.55 | 6.27 |
|  |  | Costos directes |  |  | 319.82 |
