# Col·lector soterrat, sistema Akasison "JIMTEN"

- Propietat de l'arxiu: CYPE INGENIEROS, S.A.
- Format: FIEBDC-3/2002
- Divisa: EUR
- Costos indirectes: 3.00 %
- IVA: 21.00 %

## A Condicionament del terreny

### AS Xarxa de sanejament horitzontal

#### ASC Col·lectors

**ASC015** m Col·lector soterrat, sistema Akasison "JIMTEN".
Col·lector soterrat format per canonada templada mitjançant tractament tèrmic addicional, de polietilè d'alta densitat (PEAD/HDPE), de 110 mm de diàmetre exterior i 4,3 mm de gruix, sistema Akasison "JIMTEN", amb maneguets electrosoldables i colzes a 45° per a connexió amb la baixant, col·locat sobre llit de sorra de 10 cm de gruix, degudament compactada i anivellada amb picó vibrant de guiat manual, reblert lateral compactant fins als ronyons i posterior reblert amb la mateixa sorra fins a 30 cm per sobre de la generatriu superior de la canonada.
Criteri de valoració econòmica: El preu no inclou l'excavació ni el reblert principal.
Inclou: Replanteig i traçat del col·lector en planta i pendents. Presentació en sec de tubs i peces especials. Abocat de la sorra en el fons de la rasa. Descens i col·locació dels tubs en el fons de la rasa. Muntatge, connexionat i comprovació del seu correcte funcionament. Execució del reblert envoltant. Realització de proves de servei.
Criteri d'amidament de projecte: Longitud mesurada en projecció horitzontal, segons documentació gràfica de Projecte.
Criteri de mesura d'obra: Es mesurarà en projecció horitzontal, la longitud realment executada segons especificacions de Projecte.

| Codi | Ut | Descripció | Rendiment | Preu | Import |
|---|---|---|---|---|---|
| mt01ara010a | m³ | Sorra amb granulometria de 0 a 5 mm de diàmetre, neta. (material) | 0.299 | 14.30 | 4.28 |
| mt11aka150g | U | Colze 45° de polietilè d'alta densitat (PEAD/HDPE), de 110 mm de diàmetre exterior i 4,2 mm de gruix, sistema Akasison "JIMTEN". (material) | 0.400 | 6.75 | 2.70 |
| mt11aka040hc | m | Canonada templada mitjançant tractament tèrmic addicional, de polietilè d'alta densitat (PEAD/HDPE), de 110 mm de diàmetre exterior i 4,3 mm de gruix, sistema Akasison "JIMTEN", en trams de 5 m de longitud. (material) | 1.050 | 14.00 | 14.70 |
| mt11aka100g | U | Maneguet electrosoldable de polietilè d'alta densitat (PEAD/HDPE), de 110 mm de diàmetre interior, sistema Akasison "JIMTEN". (material) | 0.400 | 7.39 | 2.96 |
| mq04dua020b | h | Dúmper de descàrrega frontal de 2 t de càrrega útil. (maquinària) | 0.024 | 10.38 | 0.25 |
| mq02rop020 | h | Picó vibrant de guiat manual, de 80 kg, amb placa de 30x30 cm, tipus piconadora de granota. (maquinària) | 0.180 | 3.92 | 0.71 |
| mq02cia020j | h | Camió cisterna, de 8 m³ de capacitat. (maquinària) | 0.002 | 118.90 | 0.24 |
| mo020 | h | Oficial 1ª construcció. (mà d'obra) | 0.057 | 28.42 | 1.62 |
| mo113 | h | Peó ordinari construcció. (mà d'obra) | 0.173 | 23.81 | 4.12 |
| mo008 | h | Oficial 1ª lampista. (mà d'obra) | 0.099 | 29.34 | 2.90 |
| mo107 | h | Ajudant lampista. (mà d'obra) | 0.050 | 25.25 | 1.26 |
| % | % | Costos directes complementaris | 2 % | 35.74 | 0.71 |
|  |  | Costos directes |  |  | 36.45 |
