# Caixa sifònica

- Propietat de l'arxiu: CYPE INGENIEROS, S.A.
- Format: FIEBDC-3/2002
- Divisa: EUR
- Costos indirectes: 3.00 %
- IVA: 21.00 %

## I Instal·lacions

### IS Evacuació d'aigües

#### ISD Derivacions individuals

**ISD008** U Caixa sifònica.
Caixa sifònica de polipropilè, de color blau, de 110 mm de diàmetre, amb tres entrades de 40 mm de diàmetre i una sortida de 50 mm de diàmetre, amb tapa cega d'acer inoxidable, col·locat superficialment sota el forjat. Inclús prolongador.
Inclou: Presentació en sec dels tubs. Muntatge, connexionat i comprovació del seu correcte funcionament. Realització de proves de servei.
Criteri d'amidament de projecte: Nombre d'unitats previstes, segons documentació gràfica de Projecte.
Criteri de mesura d'obra: Es mesurarà el nombre d'unitats realment executades segons especificacions de Projecte.

| Codi | Ut | Descripció | Rendiment | Preu | Import |
|---|---|---|---|---|---|
| mt36abn200a | U | Caixa sifònica de polipropilè, de color blau, de 110 mm de diàmetre, amb tres entrades de 40 mm de diàmetre i una sortida de 50 mm de diàmetre. (material) | 1.000 | 10.87 | 10.87 |
| mt36abn202a | U | Tapa cega d'acer inoxidable, per a caixa sifònica de 110 mm de diàmetre. (material) | 1.000 | 5.68 | 5.68 |
| mt36abn015a | U | Tub multicapa de polipropilè, insonoritzat i resistent al foc (reacció al foc classe B-s1, d0 segons UNE-EN 13501-1), lliure de halògens, de 110 mm de diàmetre i 500 mm de longitud, segons UNE-EN 1451-1, per prolongació de caixa sifònica. (material) | 1.000 | 11.58 | 11.58 |
| mo008 | h | Oficial 1ª lampista. (mà d'obra) | 0.300 | 29.34 | 8.80 |
| mo107 | h | Ajudant lampista. (mà d'obra) | 0.150 | 25.25 | 3.79 |
| % | % | Costos directes complementaris | 2 % | 40.72 | 0.81 |
|  |  | Costos directes |  |  | 41.53 |
