# Connexió de la connexió de servei de l'edifici a la xarxa general de sanejament del municipi amb empelt mecànic

- Propietat de l'arxiu: CYPE Ingenieros S.A.
- Format: FIEBDC-3/2016
- Programa: Generador de preus de la construcció. CYPE Ingenieros, S.A.
- Data: 04/07/2024
- Divisa: EUR
- Costos indirectes: 3 %
- IVA: 21 %

## A Condicionament del terreny

### AS Xarxa de sanejament horitzontal

#### ASB Connexions de servei

**ASB030** U Connexió de la connexió de servei de l'edifici a la xarxa general de sanejament del municipi amb empelt mecànic.
Connexió de la connexió de servei de l'edifici a la xarxa general de sanejament del municipi, de canonada de pared llisa, de PVC, de 200 mm de diàmetre nominal, amb empelt mecànic, Easy Clip City, "JIMTEN", de 160 mm de diàmetre. Inclús clau de collament.
Criteri de valoració econòmica: El preu no inclou l'excavació.
Inclou: Replanteig. Perforació amb corona diamantada. Retirada i arreplegat de enderrocs. Neteja de les restes de l'obra. Càrrega manual d'enderrocs sobre camió o contenidor. Connexionat. Comprovació del seu correcte funcionament. Realització de proves de servei.
Criteri d'amidament de projecte: Nombre d'unitats previstes, segons documentació gràfica de Projecte.
Criteri de mesura d'obra: Es mesurarà el nombre d'unitats realment executades segons especificacions de Projecte.

| Codi | Ut | Descripció | Rendiment | Preu | Import |
|---|---|---|---|---|---|
| mt11inj010m | U | Empelt mecànic, Easy Clip City, "JIMTEN", de 160 mm de diàmetre, equipat amb junt d'estanquitat mòbil i rosca de subjecció de color taronja, per a canonada de pared llisa, de PVC, de 200 mm de diàmetre nominal i gruix entre 3 i 9 mm, inclús clau de collament. (material) | 1 | 109.26 | 109.260 |
| mq05per020 | h | Perforadora amb corona diamantada i suport, per via seca. (maquinària) | 0.1 | 28.09 | 2.809 |
| mo020 | h | Oficial 1ª construcció. (mà d'obra) | 0.12 | 28.42 | 3.410 |
| mo008 | h | Oficial 1ª lampista. (mà d'obra) | 0.18 | 29.34 | 5.281 |
| mo107 | h | Ajudant lampista. (mà d'obra) | 0.18 | 25.25 | 4.545 |
| % | % | Costos directes complementaris | 2 % | 125.305 | 2.506 |
|  |  | Costos directes |  |  | 127.811 |

Residus:
- col·locació: mt11inj010m; factor de residu 0.0165004

## Recursos

**mt11inj010m** U Empelt mecànic, Easy Clip City
Dades tècniques: Cost energètic 114.632 MJ; Emissió de CO2 5.726 kg; Codi LER 17 02 03; Massa de l'element 1.183 kg; Volum 0.001972 m3
Residus:
- embalatge: re150101 Envasos de paper i cartró. (component de residu); rendiment 0.042 kg; Codi LER 15 01 01; Massa de l'element 1 kg; Volum 0.001333 m3
