# Sistema d'elevació domèstic

- Propietat de l'arxiu: CYPE INGENIEROS, S.A.
- Format: FIEBDC-3/2002
- Divisa: EUR
- Costos indirectes: 3.00 %
- IVA: 21.00 %

## I Instal·lacions

### IS Evacuació d'aigües

#### ISA Sistemes d'elevació

**ISA010** U Sistema d'elevació domèstic.
Triturador i estació de bombament sanitari, per a un inodor, model Ciclón FIT 1 "JIMTEN", de 48,5x27,8x18 mm, color blanc, amb un maneguet flexible d'entrada per a inodor de 110 mm de diàmetre i tub d'evacuació de 32 mm de diàmetre amb vàlvula antiretorn de tipus clapeta, bomba submergible de 7,7 m³/h amb fulles i impulsió 5 m.c.a. amb potència nominal del motor de 0,47 kW, alimentació monofàsica (230V/50Hz), nivell sonor 64 dB, instal·lació superficial. Inclús accessoris, unions i peces especials per a la instal·lació de l'electrobomba.
Inclou: Replanteig del recorregut de la canonada i de la situació del sistema d'elevació. Col·locació del sistema d'elevació. Formació de forats o utilització dels ja existents per al connexionat de tubs. Enllaç i rejuntat dels col·lectors a l'arqueta o a les entrades i sortides ja existents. Muntatge, connexionat i comprovació del seu correcte funcionament.
Criteri d'amidament de projecte: Nombre d'unitats previstes, segons documentació gràfica de Projecte.
Criteri de mesura d'obra: Es mesurarà el nombre d'unitats realment executades segons especificacions de Projecte.

| Codi | Ut | Descripció | Rendiment | Preu | Import |
|---|---|---|---|---|---|
| mt36ebj010ra | U | Triturador i estació de bombament sanitari, per a un inodor, model Ciclón FIT 1 "JIMTEN", de 48,5x27,8x18 mm, color blanc, amb un maneguet flexible d'entrada per a inodor de 110 mm de diàmetre i tub d'evacuació de 32 mm de diàmetre amb vàlvula antiretorn de tipus clapeta, bomba submergible de 7,7 m³/h amb fulles i impulsió 5 m.c.a. amb potència nominal del motor de 0,47 kW, alimentació monofàsica (230V/50Hz), nivell sonor 64 dB, per instal·lar en superfície. (material) | 1.000 | 664.60 | 664.60 |
| mt37sve010e | U | Vàlvula d'esfera de llautó niquelat per roscar de 1 1/4". (material) | 1.000 | 16.78 | 16.78 |
| mt36bom050A | m | Conducte d'impulsió d'aigües residuals realitzat amb tub de PVC per a pressió de 12,5 atm, de 32 mm de diàmetre, amb extrem atrompetat, segons UNE-EN 1452. (material) | 2.000 | 1.75 | 3.50 |
| mt36bom051A | U | Repercussió, per m de canonada, d'accessoris, unions i peces especials per a tub de PVC per a pressió de 12,5 atm, de 32 mm de diàmetre. (material) | 2.000 | 0.52 | 1.04 |
| mo008 | h | Oficial 1ª lampista. (mà d'obra) | 0.599 | 29.34 | 17.57 |
| % | % | Costos directes complementaris | 2 % | 703.49 | 14.07 |
|  |  | Costos directes |  |  | 717.56 |
