# Canaleta de drenatge per a dutxa d'obra

- Propietat de l'arxiu: CYPE INGENIEROS, S.A.
- Format: FIEBDC-3/2002
- Divisa: EUR
- Costos indirectes: 3.00 %
- IVA: 21.00 %

## I Instal·lacions

### IS Evacuació d'aigües

#### ISD Derivacions individuals

**ISD010** U Canaleta de drenatge per a dutxa d'obra.
Canaleta de drenatge d'acer inoxidable de 50 mm d'amplada i 350 mm de longitud, sèrie Linnum, model S-751 "JIMTEN", amb sifó extraïble i vàlvula d'airejament de ABS de sortida orientable 45° de polipropilè de 40 mm de diàmetre i 95 mm d'altura, i reixeta i marc d'acer inoxidable model Classic, per a desguàs de dutxa d'obra.
Inclou: Muntatge, connexionat i comprovació del seu correcte funcionament. Realització de proves de servei.
Criteri d'amidament de projecte: Nombre d'unitats previstes, segons documentació gràfica de Projecte.
Criteri de mesura d'obra: Es mesurarà el nombre d'unitats realment executades segons especificacions de Projecte.

| Codi | Ut | Descripció | Rendiment | Preu | Import |
|---|---|---|---|---|---|
| mt15rej030Amak | U | Canaleta de drenatge d'acer inoxidable de 50 mm d'amplada i 350 mm de longitud, sèrie Linnum, model S-751 "JIMTEN", amb sifó extraïble i vàlvula d'airejament de ABS de sortida orientable 45° de polipropilè de 40 mm de diàmetre i 95 mm d'altura, i reixeta i marc d'acer inoxidable model Classic, per a dutxa d'obra. (material) | 1.000 | 291.33 | 291.33 |
| mo008 | h | Oficial 1ª lampista. (mà d'obra) | 0.180 | 29.34 | 5.28 |
| mo107 | h | Ajudant lampista. (mà d'obra) | 0.090 | 25.25 | 2.27 |
| % | % | Costos directes complementaris | 2 % | 298.88 | 5.98 |
|  |  | Costos directes |  |  | 304.86 |
