# Sistema de recollida i elevació d'aigües residuals

- Propietat de l'arxiu: CYPE INGENIEROS, S.A.
- Format: FIEBDC-3/2002
- Divisa: EUR
- Costos indirectes: 3.00 %
- IVA: 21.00 %

## U Urbanització interior de la parcel·la

### UA Clavegueram

#### UAB Bombes de buidar

**UAB020** U Sistema de recollida i elevació d'aigües residuals.
Sistema d'elevació d'aigües netes o lleugerament carregades, amb dipòsit de polietilè de 250 l, bomba submergible, potència nominal del motor de 0,38 kW, alimentació monofàsica (230V/50Hz), model PFW 250 A1 "RIUVERT-JIMTEN", altura d'elevació entre 0 i 7 m, cabal màxim 10 m³/h, amb una entrada de 110 mm de diàmetre, una sortida d'impulsió de 1 1/2", tapa de registre i regulació automàtica per nivell. Fins i tot solera de formigó en massa.
Inclou: Replanteig. Col·locació i fixació del dipòsit, bombes, canonades i accessoris.
Criteri d'amidament de projecte: Nombre d'unitats previstes, segons documentació gràfica de Projecte.
Criteri de mesura d'obra: Es mesurarà el nombre d'unitats realment executades segons especificacions de Projecte.

| Codi | Ut | Descripció | Rendiment | Preu | Import |
|---|---|---|---|---|---|
| mt10hmf010rRb | m³ | Formigó HM-30/B/20/X0+XA2, fabricat en central, amb ciment SR. (material) | 0.100 | 115.86 | 11.59 |
| mt37bcj010ss | U | Sistema d'elevació d'aigües netes o lleugerament carregades, amb dipòsit de polietilè de 250 l, bomba submergible, potència nominal del motor de 0,38 kW, alimentació monofàsica (230V/50Hz), model PFW 250 A1 "RIUVERT-JIMTEN", altura d'elevació entre 0 i 7 m, cabal màxim 10 m³/h, amb una entrada de 110 mm de diàmetre, una sortida d'impulsió de 1 1/2", tapa de registre i regulació automàtica per nivell. (material) | 1.000 | 1101.35 | 1101.35 |
| au00auh040 |  | Vibrador de formigó, elèctric. | 1.000 | 0.00 | 0.00 |
| mo008 | h | Oficial 1ª lampista. (mà d'obra) | 0.959 | 29.34 | 28.14 |
| mo107 | h | Ajudant lampista. (mà d'obra) | 0.959 | 25.25 | 24.21 |
| mo003 | h | Oficial 1ª electricista. (mà d'obra) | 0.599 | 29.34 | 17.57 |
| % | % | Costos directes complementaris | 2 % | 1182.86 | 23.66 |
|  |  | Costos directes |  |  | 1206.52 |
