# Canonada de distribució d'aigua, per a climatització

- Propietat de l'arxiu: CYPE Ingenieros S.A.
- Format: FIEBDC-3/2016
- Programa: Generador de preus de la construcció. CYPE Ingenieros, S.A.
- Data: 09/03/2024
- Divisa: EUR
- Costos indirectes: 3 %
- IVA: 21 %

## I Instal·lacions

### IC Calefacció, refrigeració, climatització i A.C.S.

#### ICS Sistemes de conducció d'aigua

**ICS011** m Canonada de distribució d'aigua, per a climatització.
Canonada de distribució d'aigua freda i calenta de climatització formada per tub de polietilè reticulat (PE-Xa), amb barrera d'oxigen (EVOH), de 16 mm de diàmetre exterior i 2 mm de gruix, PN=6 atm, subministrat en rotllos, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tpu413a | U | Material auxiliar per a muntatge i subjecció a l'obra de les canonades de polietilè reticulat (PE-Xa) amb barrera d'oxigen (EVOH), de 16 mm de diàmetre exterior. (material) | 1 | 0.15 | 0.150 |
| mt37tpu013ae | m | Tub de polietilè reticulat (PE-Xa), amb barrera d'oxigen (EVOH), de 16 mm de diàmetre exterior i 2 mm de gruix, PN=6 atm, subministrat en rotllos, segons UNE-EN ISO 15875-2, amb el preu incrementat el 20% en concepte d'accessoris i peces especials. (material) | 1 | 3.62 | 3.620 |
| mt17coe055ci | m | Camisa aïllant d'escuma elastomèrica, amb un elevat factor de resistència a la difusió del vapor d'aigua, de 19 mm de diàmetre interior i 25 mm de gruix, a força de cautxú sintètic flexible, d'estructura cel·lular tancada. (material) | 1 | 9.57 | 9.570 |
| mt17coe110 | l | Adhesiu per camisa aïllant elastomèrica. (material) | 0.025 | 19.01 | 0.475 |
| mo004 | h | Oficial 1ª calefactor. (mà d'obra) | 0.132 | 29.34 | 3.873 |
| mo103 | h | Ajudant calefactor. (mà d'obra) | 0.132 | 25.25 | 3.333 |
| % | % | Costos directes complementaris | 2 % | 21.021 | 0.420 |
|  |  | Costos directes |  |  | 21.441 |

Residus:
- col·locació: mt37tpu013ae; factor de residu 0.0275
- col·locació: mt17coe055ci; factor de residu 0.0664203

## Recursos

**mt37tpu013ae** m Tub de polietilè reticulat (PE-Xa)
Dades tècniques: Cost energètic 7.363 MJ; Emissió de CO2 0.366 kg; Codi LER 17 02 03; Massa de l'element 0.076 kg; Volum 0.000127 m3

**mt17coe055ci** m Camisa aïllant d'escuma elastomèrica
Dades tècniques: Cost energètic 4.142 MJ; Emissió de CO2 0.182 kg; Codi LER 17 02 03; Massa de l'element 0.0433 kg; Volum 0.000072 m3
Residus:
- embalatge: re170203 Plàstic. (component de residu); rendiment 0.003 kg; Codi LER 17 02 03; Massa de l'element 1 kg; Volum 0.001667 m3
