# Separador d'hidrocarburs de polietilè d'alta densitat (PEAD/HDPE)

- Propietat de l'arxiu: CYPE Ingenieros S.A.
- Format: FIEBDC-3/2016
- Programa: Generador de preus de la construcció. CYPE Ingenieros, S.A.
- Data: 12/06/2024
- Divisa: EUR
- Costos indirectes: 3 %
- IVA: 21 %

## U Urbanització interior de la parcel·la

### US Depuració d'aigües residuals domèstiques

#### USA Accessoris

**USA400** U Separador d'hidrocarburs de polietilè d'alta densitat (PEAD/HDPE).
Separador d'hidrocarburs de polietilè d'alta densitat (PEAD/HDPE), classe I segons UNE-EN 858, sèrie OTTO, "RIUVERT-JIMTEN", de 4,5 litres/s de cabal màxim i de 2180x1000x1025 mm, format per boca d'entrada de 160 mm de diàmetre, deflector de cabal, zona de retenció de sorres, zona amb filtre coalescent, cambra d'emmagatzematge d'hidrocarburs amb obturador automàtic i boca de sortida de 160 mm de diàmetre, amb kit d'alarma de nivell màxim per a la cambra d'emmagatzematge d'hidrocarburs.
Inclou: Replanteig. Col·locació. Connexionat i comprovació del seu correcte funcionament.
Criteri d'amidament de projecte: Nombre d'unitats previstes, segons documentació gràfica de Projecte.
Criteri de mesura d'obra: Es mesurarà el nombre d'unitats realment executades segons especificacions de Projecte.

| Codi | Ut | Descripció | Rendiment | Preu | Import |
|---|---|---|---|---|---|
| mt46jim010g | U | Separador d'hidrocarburs de polietilè d'alta densitat (PEAD/HDPE), classe I segons UNE-EN 858, sèrie OTTO, "RIUVERT-JIMTEN", de 4,5 litres/s de cabal màxim i de 2180x1000x1025 mm, format per boca d'entrada de 160 mm de diàmetre, deflector de cabal, zona de retenció de sorres, zona amb filtre coalescent, cambra d'emmagatzematge d'hidrocarburs amb obturador automàtic i boca de sortida de 160 mm de diàmetre. (material) | 1 | 3484.15 | 3484.150 |
| mt46jim011b | U | Kit d'alarma de nivell màxim per a la cambra d'emmagatzematge d'hidrocarburs, "RIUVERT-JIMTEN". (material) | 1 | 1478.13 | 1478.130 |
| mo008 | h | Oficial 1ª lampista. (mà d'obra) | 1.678 | 29.34 | 49.233 |
| mo107 | h | Ajudant lampista. (mà d'obra) | 1.678 | 25.25 | 42.370 |
| % | % | Costos directes complementaris | 2 % | 5053.883 | 101.078 |
|  |  | Costos directes |  |  | 5154.961 |
