# Canaleta de drenatge de polipropilè

- Propietat de l'arxiu: CYPE Ingenieros S.A.
- Format: FIEBDC-3/2016
- Programa: Generador de preus de la construcció. CYPE Ingenieros, S.A.
- Data: 05/07/2024
- Divisa: EUR
- Costos indirectes: 3 %
- IVA: 21 %

## I Instal·lacions

### IU Urbanes

#### IUS Xarxes de sanejament

**IUS081** m Canaleta de drenatge de polipropilè.
Canaleta prefabricada de drenatge per a ús públic de polipropilè, d'altura reduïda, amb reforç lateral d'acer galvanitzat, model DR100CN "JIMTEN", de 1000 mm de longitud, 100 mm d'amplada i 80 mm d'altura, amb reixeta passarel·la de poliamida classe C-250 segons UNE-EN 1433 i UNE-EN 124, sobre solera de formigó en massa HM-25/B/20/X0 de 15 cm de gruix. Inclús peces especials i sifó en línia registrable.
Criteri de valoració econòmica: El preu no inclou l'excavació ni el replé del extradós.
Inclou: Replanteig del recorregut de la canaleta de drenatge. Abocat i compactació del formigó en formació de solera. Col·locació de la canaleta de drenatge sobre la base de formigó. Muntatge dels accessoris en la canaleta de drenatge. Execució de forats pel connexionat de la canonada a la canaleta de drenatge. Acoblament i rejuntat de la canonada a la canaleta de drenatge. Col·locació del sifó en línia. Comprovació del seu correcte funcionament.
Criteri d'amidament de projecte: Longitud mesurada en projecció horitzontal, segons documentació gràfica de Projecte.
Criteri de mesura d'obra: Es mesurarà en projecció horitzontal, la longitud realment executada segons especificacions de Projecte.

| Codi | Ut | Descripció | Rendiment | Preu | Import |
|---|---|---|---|---|---|
| mt10hmf010tOb | m³ | Formigó HM-25/B/20/X0, fabricat en central. (material) | 0.085 | 89.91 | 7.642 |
| mt11cnj035md | U | Canaleta prefabricada de drenatge per a ús públic de polipropilè, d'altura reduïda, amb reforç lateral d'acer galvanitzat, model DR100CN "JIMTEN", de 1000 mm de longitud, 100 mm d'amplada i 80 mm d'altura, amb reixeta passarel·la de poliamida classe C-250 segons UNE-EN 1433 i UNE-EN 124, inclús peces especials. (material) | 1 | 184.18 | 184.180 |
| mt11pvj020b | U | Sifó en línia de PVC, "JIMTEN", color gris, registrable, amb unió mascle/femella, de 110 mm de diàmetre. (material) | 0.2 | 66.49 | 13.298 |
| mo041 | h | Oficial 1ª construcció d'obra civil. (mà d'obra) | 0.528 | 28.42 | 15.006 |
| mo087 | h | Ajudant construcció d'obra civil. (mà d'obra) | 0.264 | 25.28 | 6.674 |
| % | % | Costos directes complementaris | 2 % | 226.800 | 4.536 |
|  |  | Costos directes |  |  | 231.336 |

Residus:
- col·locació: mt10hmf010tOb Formigó HM-25/B/20/X0, fabricat en central; factor de residu 0.00133591
- col·locació: mt11pvj020b Sifó en línia de PVC, "JIMTEN", color gris, registrable, amb unió mascle/femella, de 110 mm de diàmetre; factor de residu 0.0194967

## Recursos

**mt10hmf010tOb** m³ Formigó HM-25/B/20/X0, fabricat en central
Dades tècniques: Cost energètic 1840.000 MJ; Emissió de CO2 230.000 kg; Codi LER 17 01 01; Massa de l'element 2300 kg; Volum 1.533333 m3

**mt11cnj035md** U Canaleta prefabricada de drenatge per a ús públic de polipropilè
Dades tècniques: Cost energètic 115.965 MJ; Emissió de CO2 5.854 kg
Residus:
- embalatge: re170201 Fusta. (component de residu); rendiment 0.039 kg; Codi LER 17 02 01; Massa de l'element 1 kg; Volum 0.000909 m3
- embalatge: re170203 Plàstic. (component de residu); rendiment 0.002 kg; Codi LER 17 02 03; Massa de l'element 1 kg; Volum 0.001667 m3

**mt11pvj020b** U Sifó en línia de PVC, "JIMTEN", color gris, registrable, amb unió mascle/femella, de 110 mm de diàmetre
Dades tècniques: Cost energètic 147.279 MJ; Emissió de CO2 7.345 kg; Codi LER 17 02 03; Massa de l'element 1.52 kg; Volum 0.002533 m3
Residus:
- embalatge: re150101 Envasos de paper i cartró. (component de residu); rendiment 0.04 kg; Codi LER 15 01 01; Massa de l'element 1 kg; Volum 0.001333 m3
