# Bonera sifònica

- Propietat de l'arxiu: CYPE INGENIEROS, S.A.
- Format: FIEBDC-3/2002
- Divisa: EUR
- Costos indirectes: 3.00 %
- IVA: 21.00 %

## A Condicionament del terreny

### AS Xarxa de sanejament horitzontal

#### ASI Sistemes d'evacuació de terres

**ASI020** U Bonera sifònica.
Instal·lació de bonera sifònica de PVC, S-192 "JIMTEN", de sortida vertical de 40/50 mm de diàmetre, amb reixeta plana de PVC de 105x105 mm, color gris, per recollida d'aigües pluvials o de locals humits. Inclús accessoris de muntatge, peces especials i elements de subjecció.
Inclou: Replanteig i traçat. Muntatge, connexionat i comprovació del seu correcte funcionament.
Criteri d'amidament de projecte: Nombre d'unitats previstes, segons documentació gràfica de Projecte.
Criteri de mesura d'obra: Es mesurarà el nombre d'unitats realment executades segons especificacions de Projecte.

| Codi | Ut | Descripció | Rendiment | Preu | Import |
|---|---|---|---|---|---|
| mt11suj020aca | U | Bonera sifònica de PVC, S-192 "JIMTEN", de sortida vertical de 40/50 mm de diàmetre, amb reixeta plana de PVC de 105x105 mm, color gris. (material) | 1.000 | 7.74 | 7.74 |
| mt11var020 | U | Kit d'accessoris de muntatge, peces especials i elements de subjecció, per sanejament. (material) | 1.000 | 0.75 | 0.75 |
| mo008 | h | Oficial 1ª lampista. (mà d'obra) | 0.360 | 29.34 | 10.56 |
| % | % | Costos directes complementaris | 2 % | 19.05 | 0.38 |
|  |  | Costos directes |  |  | 19.43 |
