# Airejador per a baixant

- Propietat de l'arxiu: CYPE INGENIEROS, S.A.
- Format: FIEBDC-3/2002
- Divisa: EUR
- Costos indirectes: 3.00 %
- IVA: 21.00 %

## I Instal·lacions

### IS Evacuació d'aigües

#### ISB Baixants

**ISB035** U Airejador per a baixant.
Airejador multicapa de polipropilè, insonoritzat i resistent al foc, de 110 mm de diàmetre, de color blau, amb extrem atrompetat i junta elàstica, 3 entrades horitzontals de 110 mm de diàmetre i 3 entrades horitzontals de 75 mm de diàmetre, totes elles amb tapa, connectat al baixant amb unió a pressió amb junta elàstica.
Inclou: Replanteig. Muntatge i connexionat.
Criteri d'amidament de projecte: Nombre d'unitats previstes, segons documentació gràfica de Projecte.
Criteri de mesura d'obra: Es mesurarà el nombre d'unitats realment executades segons especificacions de Projecte.

| Codi | Ut | Descripció | Rendiment | Preu | Import |
|---|---|---|---|---|---|
| mt36abn110a | U | Airejador multicapa de polipropilè, insonoritzat i resistent al foc, de 110 mm de diàmetre, de color blau, amb extrem atrompetat i junta elàstica, 3 entrades horitzontals de 110 mm de diàmetre i 3 entrades horitzontals de 75 mm de diàmetre, totes elles amb tapa, per eliminar la ventilació secundaria en baixants d'aigües residuals i pluvials. (material) | 1.000 | 347.30 | 347.30 |
| mo008 | h | Oficial 1ª lampista. (mà d'obra) | 0.120 | 29.34 | 3.52 |
| mo107 | h | Ajudant lampista. (mà d'obra) | 0.120 | 25.25 | 3.03 |
| % | % | Costos directes complementaris | 2 % | 353.85 | 7.08 |
|  |  | Costos directes |  |  | 360.93 |
