# Vàlvula de aeració

- Propietat de l'arxiu: CYPE INGENIEROS, S.A.
- Format: FIEBDC-3/2002
- Divisa: EUR
- Costos indirectes: 3.00 %
- IVA: 21.00 %

## I Instal·lacions

### IS Evacuació d'aigües

#### ISB Baixants

**ISB043** U Vàlvula de aeració.
Vàlvula de ventilació de PVC-U, ABS i ASA, de 70 mm de diàmetre, de 33 l/s de cabal màxim, per a canonada de ventilació primària o secundària, connectada a l'extrem superior del baixant amb unió a pressió amb junta elàstica.
Inclou: Replanteig. Muntatge i connexionat.
Criteri d'amidament de projecte: Nombre d'unitats previstes, segons documentació gràfica de Projecte.
Criteri de mesura d'obra: Es mesurarà el nombre d'unitats realment executades segons especificacions de Projecte.

| Codi | Ut | Descripció | Rendiment | Preu | Import |
|---|---|---|---|---|---|
| mt36vpj020gc | U | Vàlvula de ventilació de PVC-U, ABS i ASA, de 70 mm de diàmetre, de 33 l/s de cabal màxim, per a canonada de ventilació primària o secundària. (material) | 1.000 | 142.64 | 142.64 |
| mo008 | h | Oficial 1ª lampista. (mà d'obra) | 0.240 | 29.34 | 7.04 |
| mo107 | h | Ajudant lampista. (mà d'obra) | 0.240 | 25.25 | 6.06 |
| % | % | Costos directes complementaris | 2 % | 155.74 | 3.11 |
|  |  | Costos directes |  |  | 158.85 |
