# Vàlvula de aeració

- Propietat de l'arxiu: CYPE INGENIEROS, S.A.
- Format: FIEBDC-3/2002
- Divisa: EUR
- Costos indirectes: 3.00 %
- IVA: 21.00 %

## I Instal·lacions

### IS Evacuació d'aigües

#### ISB Baixants

**ISB043** U Vàlvula de aeració.
Vàlvula equilibradora de pressió d'ABS, Studor Maxi-Vent "JIMTEN", de 110 mm de diàmetre, de 7,5 l/s de cabal màxim, apta per a temperatures des de -20 fins 60°C, pressió de treball de fins -70 Pa, classificació Al segons UNE-EN 12380, amb diafragma, reixeta de protecció contra l'entrada d'insectes i junta elàstica d'elastòmer termoplàstic, connectada a l'extrem superior del baixant amb unió a pressió amb junta elàstica, amb tapa de protecció per a exterior d'alumini, model Studor.
Inclou: Replanteig. Muntatge i connexionat.
Criteri d'amidament de projecte: Nombre d'unitats previstes, segons documentació gràfica de Projecte.
Criteri de mesura d'obra: Es mesurarà el nombre d'unitats realment executades segons especificacions de Projecte.

| Codi | Ut | Descripció | Rendiment | Preu | Import |
|---|---|---|---|---|---|
| mt36vaj020c | U | Vàlvula equilibradora de pressió de ABS, Studor Maxi-Vent "JIMTEN", de 110 mm de diàmetre, de 7,5 l/s de cabal màxim, apta per a temperatures des de -20 fins 60°C, pressió de treball de fins -70 Pa, classificació Al segons UNE-EN 12380, amb diafragma, reixeta de protecció contra l'entrada d'insectes i junta elàstica d'elastòmer termoplàstic, per al sistema d'evacuació d'aigües. (material) | 1.000 | 126.75 | 126.75 |
| mt36vaj025a | U | Tapa de protecció per a exterior d'alumini, model Studor "JIMTEN". (material) | 1.000 | 47.19 | 47.19 |
| mo008 | h | Oficial 1ª lampista. (mà d'obra) | 0.240 | 29.34 | 7.04 |
| mo107 | h | Ajudant lampista. (mà d'obra) | 0.240 | 25.25 | 6.06 |
| % | % | Costos directes complementaris | 2 % | 187.04 | 3.74 |
|  |  | Costos directes |  |  | 190.78 |
