# Bonera per a canaló, sistema Akasison "JIMTEN"

- Propietat de l'arxiu: CYPE INGENIEROS, S.A.
- Format: FIEBDC-3/2002
- Divisa: EUR
- Costos indirectes: 3.00 %
- IVA: 21.00 %

## I Instal·lacions

### IS Evacuació d'aigües

#### ISC Canalons

**ISC025** U Bonera per a canaló, sistema Akasison "JIMTEN".
Bonera per a canaló, composta de bonera sifònica d'acer galvanitzat, sistema Akasison, model R90 "JIMTEN", de sortida vertical, amb rosca de 3" de diàmetre i reixeta convexa d'alumini, amb el maneguet connector amb rosca, la canonada vertical i el colze, tots ells del mateix diàmetre que el clavegueró.
Inclou: Replanteig. Col·locació.
Criteri d'amidament de projecte: Nombre d'unitats previstes, segons documentació gràfica de Projecte.
Criteri de mesura d'obra: Es mesurarà el nombre d'unitats realment executades segons especificacions de Projecte.

| Codi | Ut | Descripció | Rendiment | Preu | Import |
|---|---|---|---|---|---|
| mt11aka013e | U | Bonera sifònica d'acer galvanitzat, sistema Akasison, model R90 "JIMTEN", de sortida vertical, amb rosca de 3" de diàmetre i reixeta convexa d'alumini, segons UNE-EN 1253. (material) | 1.000 | 347.30 | 347.30 |
| mt11aka032b | U | Maneguet connector de polietilè d'alta densitat (PEAD/HDPE), amb rosca de 3", per a bonera sifònica, sistema Akasison "JIMTEN". (material) | 1.000 | 23.00 | 23.00 |
| mt11aka040fa | m | Canonada templada mitjançant tractament tèrmic addicional, de polietilè d'alta densitat (PEAD/HDPE), de 75 mm de diàmetre exterior i 3 mm de gruix, sistema Akasison "JIMTEN", en trams de 5 m de longitud. (material) | 0.800 | 7.00 | 5.60 |
| mt11aka050e | U | Colze 90° de polietilè d'alta densitat (PEAD/HDPE), de 75 mm de diàmetre exterior i 3 mm de gruix, sistema Akasison "JIMTEN". (material) | 1.000 | 4.00 | 4.00 |
| op00tal010 |  | Trepant. | 1.000 | 0.00 | 0.00 |
| mo008 | h | Oficial 1ª lampista. (mà d'obra) | 0.599 | 29.34 | 17.57 |
| mo107 | h | Ajudant lampista. (mà d'obra) | 0.599 | 25.25 | 15.12 |
| % | % | Costos directes complementaris | 2 % | 412.59 | 8.25 |
|  |  | Costos directes |  |  | 420.84 |
