# Xarxa interior d'evacuació per galeria

- Propietat de l'arxiu: CYPE INGENIEROS, S.A.
- Format: FIEBDC-3/2002
- Divisa: EUR
- Costos indirectes: 3.00 %
- IVA: 21.00 %

## I Instal·lacions

### IS Evacuació d'aigües

#### ISD Derivacions individuals

**ISD023** U Xarxa interior d'evacuació per galeria.
Xarxa interior d'evacuació, per galeria amb dotació per: presa de desguàs per a rentadora, realitzada amb tub de polipropilè per la xarxa de desguàs que connecten l'evacuació dels aparells amb la baixant, amb els diàmetres necessaris per cada punt de servei. Inclús, material auxiliar per a muntatge i subjecció a la obra, accessoris i peces especials.
Inclou: Replanteig del recorregut de la canonada i de la situació dels elements de subjecció. Presentació en sec dels tubs. Fixació del material auxiliar per a muntatge i subjecció a l'obra. Muntatge, connexionat i comprovació del seu correcte funcionament. Realització de proves de servei.
Criteri d'amidament de projecte: Nombre d'unitats previstes, segons documentació gràfica de Projecte.
Criteri de mesura d'obra: Es mesurarà el nombre d'unitats realment executades segons especificacions de Projecte.

| Codi | Ut | Descripció | Rendiment | Preu | Import |
|---|---|---|---|---|---|
| mt36tip010ad | m | Tub de polipropilè, de 40 mm de diàmetre i 1,8 mm de gruix, amb extrem atrompetat i junta elàstica, segons UNE-EN 1451-1, amb el preu incrementat el 15% en concepte d'accessoris i peces especials. (material) | 2.650 | 5.34 | 14.15 |
| mt30del010a | U | Presa de desguàs per a electrodomèstic, amb enllaç mixt mascle de PVC, de 40 mm de diàmetre. (material) | 1.000 | 2.82 | 2.82 |
| op00ato010 |  | Tornavís. | 1.000 | 0.00 | 0.00 |
| op00mar010 |  | Martell. | 1.000 | 0.00 | 0.00 |
| op00tal010 |  | Trepant. | 1.000 | 0.00 | 0.00 |
| mo008 | h | Oficial 1ª lampista. (mà d'obra) | 3.177 | 29.34 | 93.21 |
| mo107 | h | Ajudant lampista. (mà d'obra) | 1.589 | 25.25 | 40.12 |
| % | % | Costos directes complementaris | 2 % | 150.30 | 3.01 |
|  |  | Costos directes |  |  | 153.31 |
