# Caixa sifònica

- Propietat de l'arxiu: CYPE INGENIEROS, S.A.
- Format: FIEBDC-3/2002
- Divisa: EUR
- Costos indirectes: 3.00 %
- IVA: 21.00 %

## I Instal·lacions

### IS Evacuació d'aigües

#### ISD Derivacions individuals

**ISD008** U Caixa sifònica.
Caixa sifònica de PVC, model S-153 "JIMTEN", de 110 mm de diàmetre, amb cinc entrades de 40 mm de diàmetre i una sortida de 50 mm de diàmetre, amb tapa cega d'acer inoxidable, col·locat superficialment sota el forjat. Inclús prolongador, líquid netejador i adhesiu per a tubs i accessoris de PVC.
Inclou: Presentació en sec dels tubs. Muntatge, connexionat i comprovació del seu correcte funcionament. Realització de proves de servei.
Criteri d'amidament de projecte: Nombre d'unitats previstes, segons documentació gràfica de Projecte.
Criteri de mesura d'obra: Es mesurarà el nombre d'unitats realment executades segons especificacions de Projecte.

| Codi | Ut | Descripció | Rendiment | Preu | Import |
|---|---|---|---|---|---|
| mt36bsj010ga | U | Caixa sifònica de PVC, model S-153 "JIMTEN", de 110 mm de diàmetre, amb cinc entrades de 40 mm de diàmetre i una sortida de 50 mm de diàmetre, amb tapa cega d'acer inoxidable. (material) | 1.000 | 19.06 | 19.06 |
| mt36tie010fd | m | Tub de PVC, sèrie B, de 110 mm de diàmetre i 3,2 mm de gruix, amb extrem atrompetat, segons UNE-EN 1329-1, amb el preu incrementat el 15% en concepte d'accessoris i peces especials. (material) | 0.700 | 6.14 | 4.30 |
| mt11var009 | l | Líquid netejador per enganxat mitjançant adhesiu de tubs i accessoris de PVC. (material) | 0.040 | 37.60 | 1.50 |
| mt11var010 | l | Adhesiu per tubs i accessoris de PVC. (material) | 0.080 | 47.92 | 3.83 |
| mo008 | h | Oficial 1ª lampista. (mà d'obra) | 0.300 | 29.34 | 8.80 |
| mo107 | h | Ajudant lampista. (mà d'obra) | 0.150 | 25.25 | 3.79 |
| % | % | Costos directes complementaris | 2 % | 41.28 | 0.83 |
|  |  | Costos directes |  |  | 42.11 |
