# Cisterna encastada per a vàter de paret

- Propietat de l'arxiu: CYPE INGENIEROS, S.A.
- Format: FIEBDC-3/2002
- Divisa: EUR
- Costos indirectes: 3.00 %
- IVA: 21.00 %

## S Senyalització i equipament

### SA Aparells sanitaris

#### SAI Vàters

**SAI120** U Cisterna encastada per a vàter de paret.
Cisterna amb bastidor, de 450x1120 mm i 135 mm de profunditat, descàrrega doble de 7,5-4,5 litres o única interrompible, ajustable a 4 litres per a descàrrega total i a 2 litres per a descàrrega parcial, model S-999 "JIMTEN", i placa de comandament i polsador de color blanc, de descàrrega doble, connexió per cable, model S-707 "JIMTEN". Instal·lació encastada en mur de fàbrica o en envà de plaques.
Inclou: Replanteig. Col·locació i fixació de la cisterna. Connexió a la xarxa d'evacuació. Connexió a la xarxa d'aigua freda. Muntatge d'accessoris i complements. Comprovació del seu correcte funcionament.
Criteri d'amidament de projecte: Nombre d'unitats previstes, segons documentació gràfica de Projecte.
Criteri de mesura d'obra: Es mesurarà el nombre d'unitats realment col·locades segons especificacions de Projecte.

| Codi | Ut | Descripció | Rendiment | Preu | Import |
|---|---|---|---|---|---|
| mt30jim010a | U | Cisterna amb bastidor, de 450x1120 mm i 135 mm de profunditat, descàrrega doble de 7,5-4,5 litres o única interrompible, ajustable a 4 litres per a descàrrega total i a 2 litres per a descàrrega parcial, model S-999 "JIMTEN", per a placa de comandament de petit registre, sistema de polsador per cable d'endoll ràpid, amb potes de recolzament antilliscants d'acer galvanitzat ajustables en altura fins a 200 mm, aïllament en front a la condensació, clau d'esquadra de 1/2" amb tirantet, suport de maneguet per a vàter i cargols de suport, per a encastar a mur de fàbrica o a envà de plaques, per a inodor suspès. (material) | 1.000 | 262.19 | 262.19 |
| mt30jim050a | U | Placa de comandament i polsador de color blanc, de descàrrega doble, connexió per cable, model S-707 "JIMTEN", per a cisterna encastada. (material) | 1.000 | 33.27 | 33.27 |
| op00tal010 |  | Trepant. | 1.000 | 0.00 | 0.00 |
| op00ato010 |  | Tornavís. | 1.000 | 0.00 | 0.00 |
| mo008 | h | Oficial 1ª lampista. (mà d'obra) | 1.199 | 29.34 | 35.18 |
| % | % | Costos directes complementaris | 2 % | 330.64 | 6.61 |
|  |  | Costos directes |  |  | 337.25 |
