# Terminal de aeració

- Propietat de l'arxiu: CYPE Ingenieros S.A.
- Format: FIEBDC-3/2016
- Programa: Generador de preus de la construcció. CYPE Ingenieros, S.A.
- Data: 09/03/2024
- Divisa: EUR
- Costos indirectes: 3 %
- IVA: 21 %

## I Instal·lacions

### IS Evacuació d'aigües

#### ISB Baixants

**ISB044** U Terminal de aeració.
Terminal de ventilació de polipropilè, de color gris, de 90 mm de diàmetre i 750 mm de longitud, connectat a l'extrem superior del baixant amb unió a pressió amb junta elàstica.
Inclou: Replanteig. Muntatge i connexionat.
Criteri d'amidament de projecte: Nombre d'unitats previstes, segons documentació gràfica de Projecte.
Criteri de mesura d'obra: Es mesurarà el nombre d'unitats realment executades segons especificacions de Projecte.

| Codi | Ut | Descripció | Rendiment | Preu | Import |
|---|---|---|---|---|---|
| mt36voi010c | U | Terminal de ventilació de polipropilè, de color gris, de 90 mm de diàmetre i 750 mm de longitud. (material) | 1 | 65.55 | 65.550 |
| mo008 | h | Oficial 1ª lampista. (mà d'obra) | 0.18 | 29.34 | 5.281 |
| mo107 | h | Ajudant lampista. (mà d'obra) | 0.18 | 25.25 | 4.545 |
| % | % | Costos directes complementaris | 2 % | 75.376 | 1.508 |
|  |  | Costos directes |  |  | 76.884 |

## Recursos

**mt36voi010c** U Terminal de ventilació de polipropilè, de color gris, de 90 mm de diàmetre i 750 mm de longitud
Dades tècniques: Cost energètic 37.211 MJ; Emissió de CO2 1.225 kg
Residus:
- embalatge: re150101 Envasos de paper i cartró. (component de residu); rendiment 0.072 kg; Codi LER 15 01 01; Massa de l'element 1 kg; Volum 0.001333 m3
