# Vàlvula de aeració

- Propietat de l'arxiu: CYPE Ingenieros S.A.
- Format: FIEBDC-3/2016
- Programa: Generador de preus de la construcció. CYPE Ingenieros, S.A.
- Data: 09/03/2024
- Divisa: EUR
- Costos indirectes: 3 %
- IVA: 21 %

## I Instal·lacions

### IS Evacuació d'aigües

#### ISD Derivacions individuals

**ISD007** U Vàlvula de aeració.
Vàlvula de ventilació de PVC, de 110 mm de diàmetre, col·locada mitjançant unió enganxada amb adhesiu. Inclús líquid netejador i adhesiu per a tubs i accessoris de PVC.
Inclou: Muntatge, connexionat i comprovació del seu correcte funcionament.
Criteri d'amidament de projecte: Nombre d'unitats previstes, segons documentació gràfica de Projecte.
Criteri de mesura d'obra: Es mesurarà el nombre d'unitats realment executades segons especificacions de Projecte.

| Codi | Ut | Descripció | Rendiment | Preu | Import |
|---|---|---|---|---|---|
| mt36vpn010b | U | Vàlvula de ventilació de PVC, de 110 mm de diàmetre. (material) | 1 | 30.41 | 30.410 |
| mt11var009 | l | Líquid netejador per enganxat mitjançant adhesiu de tubs i accessoris de PVC. (material) | 0.008 | 37.6 | 0.301 |
| mt11var010 | l | Adhesiu per tubs i accessoris de PVC. (material) | 0.004 | 47.92 | 0.192 |
| mo008 | h | Oficial 1ª lampista. (mà d'obra) | 0.24 | 29.34 | 7.042 |
| mo107 | h | Ajudant lampista. (mà d'obra) | 0.24 | 25.25 | 6.060 |
| % | % | Costos directes complementaris | 2 % | 44.005 | 0.880 |
|  |  | Costos directes |  |  | 44.885 |

Residus:
- col·locació: mt36vpn010b Vàlvula de ventilació de PVC, de 110 mm de diàmetre; factor de residu 0.0242574
- col·locació: mt11var009 Líquid netejador per enganxat mitjançant adhesiu de tubs i accessoris de PVC; factor de residu 0.0275

## Recursos

**mt36vpn010b** U Vàlvula de ventilació de PVC, de 110 mm de diàmetre
Dades tècniques: Cost energètic 55.726 MJ; Emissió de CO2 2.797 kg; Codi LER 17 02 03; Massa de l'element 0.575 kg; Volum 0.000958 m3
Residus:
- embalatge: re150101 Envasos de paper i cartró. (component de residu); rendiment 0.037 kg; Codi LER 15 01 01; Massa de l'element 1 kg; Volum 0.001333 m3

**mt11var009** l Líquid netejador per enganxat mitjançant adhesiu de tubs i accessoris de PVC
Dades tècniques: Cost energètic 3.819 MJ; Emissió de CO2 0.202 kg; Codi LER 20 01 30; Massa de l'element 1 kg; Volum 0.001 m3
Residus:
- embalatge: re170203 Plàstic. (component de residu); rendiment 0.032 kg; Codi LER 17 02 03; Massa de l'element 1 kg; Volum 0.001667 m3
