# Vàlvula de aeració

- Propietat de l'arxiu: CYPE Ingenieros S.A.
- Format: FIEBDC-3/2016
- Programa: Generador de preus de la construcció. CYPE Ingenieros, S.A.
- Data: 09/03/2024
- Divisa: EUR
- Costos indirectes: 3 %
- IVA: 21 %

## I Instal·lacions

### IS Evacuació d'aigües

#### ISD Derivacions individuals

**ISD007** U Vàlvula de aeració.
Vàlvula de ventilació de PVC-U, ABS i ASA, de 32 mm de diàmetre, de 5 l/s de cabal màxim, per a canonada de ventilació terciària, col·locada mitjançant unió a pressió amb junta elàstica.
Inclou: Muntatge, connexionat i comprovació del seu correcte funcionament.
Criteri d'amidament de projecte: Nombre d'unitats previstes, segons documentació gràfica de Projecte.
Criteri de mesura d'obra: Es mesurarà el nombre d'unitats realment executades segons especificacions de Projecte.

| Codi | Ut | Descripció | Rendiment | Preu | Import |
|---|---|---|---|---|---|
| mt36vpj020aa | U | Vàlvula de ventilació de PVC-U, ABS i ASA, de 32 mm de diàmetre, de 5 l/s de cabal màxim, per a canonada de ventilació terciària. (material) | 1 | 58.62 | 58.620 |
| mo008 | h | Oficial 1ª lampista. (mà d'obra) | 0.24 | 29.34 | 7.042 |
| mo107 | h | Ajudant lampista. (mà d'obra) | 0.24 | 25.25 | 6.060 |
| % | % | Costos directes complementaris | 2 % | 71.722 | 1.434 |
|  |  | Costos directes |  |  | 73.156 |

Residus:
- col·locació: mt36vpj020aa; factor de residu 0.0203842

## Recursos

**mt36vpj020aa** U Vàlvula de ventilació de PVC-U
Dades tècniques: Cost energètic 18.429 MJ; Emissió de CO2 0.947 kg; Codi LER 17 02 03; Massa de l'element 0.19 kg; Volum 0.000317 m3
Residus:
- embalatge: re150101 Envasos de paper i cartró. (component de residu); rendiment 0.04 kg; Codi LER 15 01 01; Massa de l'element 1 kg; Volum 0.001333 m3
