# Vàlvula de aeració

- Propietat de l'arxiu: CYPE Ingenieros S.A.
- Format: FIEBDC-3/2016
- Programa: Generador de preus de la construcció. CYPE Ingenieros, S.A.
- Data: 09/03/2024
- Divisa: EUR
- Costos indirectes: 3 %
- IVA: 21 %

## I Instal·lacions

### IS Evacuació d'aigües

#### ISD Derivacions individuals

**ISD007** U Vàlvula de aeració.
Vàlvula de ventilació de PVC-U, ABS i ASA, de 100 mm de diàmetre, de 19 l/s de cabal màxim, per a canonada de ventilació primària o secundària, col·locada mitjançant unió a pressió amb junta elàstica.
Inclou: Muntatge, connexionat i comprovació del seu correcte funcionament.
Criteri d'amidament de projecte: Nombre d'unitats previstes, segons documentació gràfica de Projecte.
Criteri de mesura d'obra: Es mesurarà el nombre d'unitats realment executades segons especificacions de Projecte.

| Codi | Ut | Descripció | Rendiment | Preu | Import |
|---|---|---|---|---|---|
| mt36vpj020kb | U | Vàlvula de ventilació de PVC-U, ABS i ASA, de 100 mm de diàmetre, de 19 l/s de cabal màxim, per a canonada de ventilació primària o secundària. (material) | 1 | 91.84 | 91.840 |
| mo008 | h | Oficial 1ª lampista. (mà d'obra) | 0.24 | 29.34 | 7.042 |
| mo107 | h | Ajudant lampista. (mà d'obra) | 0.24 | 25.25 | 6.060 |
| % | % | Costos directes complementaris | 2 % | 104.942 | 2.099 |
|  |  | Costos directes |  |  | 107.041 |

Residus:
- col·locació: mt36vpj020kb; factor de residu 0.0165

## Recursos

**mt36vpj020kb** U Vàlvula de ventilació de PVC-U
Dades tècniques: Cost energètic 50.400 MJ; Emissió de CO2 2.537 kg; Codi LER 17 02 03; Massa de l'element 0.52 kg; Volum 0.000867 m3
Residus:
- embalatge: re150101 Envasos de paper i cartró. (component de residu); rendiment 0.042 kg; Codi LER 15 01 01; Massa de l'element 1 kg; Volum 0.001333 m3
