# Bonera per a dutxa d'obra

- Propietat de l'arxiu: CYPE Ingenieros S.A.
- Format: FIEBDC-3/2016
- Programa: Generador de preus de la construcció. CYPE Ingenieros, S.A.
- Data: 09/03/2024
- Divisa: EUR
- Costos indirectes: 3 %
- IVA: 21 %

## I Instal·lacions

### IS Evacuació d'aigües

#### ISD Derivacions individuals

**ISD009** U Bonera per a dutxa d'obra.
Bonera sifònica extensible de PVC, sèrie Camaleón, model S-429 "JIMTEN", de sortida horitzontal de 40 mm de diàmetre i 94,5 mm d'altura mínima, amb reixeta d'acer inoxidable model Square INOX, de 100x100 mm, acabat setinat, per a desguàs de dutxa d'obra.
Inclou: Muntatge, connexionat i comprovació del seu correcte funcionament. Realització de proves de servei.
Criteri d'amidament de projecte: Nombre d'unitats previstes, segons documentació gràfica de Projecte.
Criteri de mesura d'obra: Es mesurarà el nombre d'unitats realment executades segons especificacions de Projecte.

| Codi | Ut | Descripció | Rendiment | Preu | Import |
|---|---|---|---|---|---|
| mt15rej010yaa | U | Bonera sifònica extensible de PVC, sèrie Camaleón, model S-429 "JIMTEN", de sortida horitzontal de 40 mm de diàmetre i 94,5 mm d'altura mínima, amb reixeta d'acer inoxidable model Square INOX, de 100x100 mm, acabat setinat, per a dutxa d'obra. (material) | 1 | 61.53 | 61.530 |
| mo008 | h | Oficial 1ª lampista. (mà d'obra) | 0.18 | 29.34 | 5.281 |
| mo107 | h | Ajudant lampista. (mà d'obra) | 0.09 | 25.25 | 2.273 |
| % | % | Costos directes complementaris | 2 % | 69.084 | 1.382 |
|  |  | Costos directes |  |  | 70.466 |
