# Xarxa interior d'evacuació per cuina

- Propietat de l'arxiu: CYPE Ingenieros S.A.
- Format: FIEBDC-3/2016
- Programa: Generador de preus de la construcció. CYPE Ingenieros, S.A.
- Data: 09/03/2024
- Divisa: EUR
- Costos indirectes: 3 %
- IVA: 21 %

## I Instal·lacions

### IS Evacuació d'aigües

#### ISD Derivacions individuals

**ISD022** U Xarxa interior d'evacuació per cuina.
Xarxa interior d'evacuació insonoritzada, per cuina amb dotació per: aigüera, presa de desguàs per a rentavaixelles, presa de desguàs per a rentadora, realitzada amb tub de polipropilè amb nivell d'insonorització mig per la xarxa de desguàs que connecten l'evacuació dels aparells amb la baixant, amb els diàmetres necessaris per cada punt de servei. Inclús, material auxiliar per a muntatge i subjecció a la obra, accessoris i peces especials.
Inclou: Replanteig del recorregut de la canonada i de la situació dels elements de subjecció. Presentació en sec dels tubs. Fixació del material auxiliar per a muntatge i subjecció a l'obra. Muntatge, connexionat i comprovació del seu correcte funcionament. Realització de proves de servei.
Criteri d'amidament de projecte: Nombre d'unitats previstes, segons documentació gràfica de Projecte.
Criteri de mesura d'obra: Es mesurarà el nombre d'unitats realment executades segons especificacions de Projecte.

| Codi | Ut | Descripció | Rendiment | Preu | Import |
|---|---|---|---|---|---|
| mt36tip110bd | m | Tub de polipropilè amb nivell d'insonorització mig, de 40 mm de diàmetre i 1,8 mm de gruix, color blau, amb extrem atrompetat i junta elàstica, segons UNE-EN 1451-1, amb el preu incrementat el 15% en concepte d'accessoris i peces especials. (material) | 6.95 | 5.91 | 41.075 |
| mt30del010a | U | Presa de desguàs per a electrodomèstic, amb enllaç mixt mascle de PVC, de 40 mm de diàmetre. (material) | 2 | 2.82 | 5.640 |
| mo008 | h | Oficial 1ª lampista. (mà d'obra) | 8.332 | 29.34 | 244.461 |
| mo107 | h | Ajudant lampista. (mà d'obra) | 4.166 | 25.25 | 105.192 |
| % | % | Costos directes complementaris | 2 % | 396.368 | 7.927 |
|  |  | Costos directes |  |  | 404.295 |

Residus:
- col·locació: mt36tip110bd; factor de residu 0.027502

## Recursos

**mt36tip110bd** m Tub de polipropilè amb nivell d'insonorització mig
Dades tècniques: Cost energètic 23.697 MJ; Emissió de CO2 0.742 kg; Codi LER 17 02 03; Massa de l'element 0.255 kg; Volum 0.000425 m3
