# Xarxa interior d'evacuació per usos complementaris

- Propietat de l'arxiu: CYPE Ingenieros S.A.
- Format: FIEBDC-3/2016
- Programa: Generador de preus de la construcció. CYPE Ingenieros, S.A.
- Data: 09/03/2024
- Divisa: EUR
- Costos indirectes: 3 %
- IVA: 21 %

## I Instal·lacions

### IS Evacuació d'aigües

#### ISD Derivacions individuals

**ISD024** U Xarxa interior d'evacuació per usos complementaris.
Xarxa interior d'evacuació amb resistència al foc, per usos complementaris amb dotació per: safareig, presa de desguàs per a rentadora, realitzada amb tub de PVC, multicapa per la xarxa de desguàs que connecten l'evacuació dels aparells amb la baixant, amb els diàmetres necessaris per cada punt de servei. Inclús líquid netejador, adhesiu per a tubs i accessoris de PVC, material auxiliar per a muntatge i subjecció a la obra, accessoris i peces especials.
Inclou: Replanteig del recorregut de la canonada i de la situació dels elements de subjecció. Presentació en sec dels tubs. Fixació del material auxiliar per a muntatge i subjecció a l'obra. Muntatge, connexionat i comprovació del seu correcte funcionament. Realització de proves de servei.
Criteri d'amidament de projecte: Nombre d'unitats previstes, segons documentació gràfica de Projecte.
Criteri de mesura d'obra: Es mesurarà el nombre d'unitats realment executades segons especificacions de Projecte.

| Codi | Ut | Descripció | Rendiment | Preu | Import |
|---|---|---|---|---|---|
| mt36tiq010bc | m | Tub multicapa de PVC, segons UNE-EN 1453-1, resistent al foc (reacció al foc classe B-s1, d0 segons UNE-EN 13501-1), de 40 mm de diàmetre i 3 mm de gruix, color gris RAL 7037, 5 m de longitud nominal, junt enganxat, amb el preu incrementat el 10% en concepte d'accessoris i peces especials. (material) | 4.3 | 3.93 | 16.899 |
| mt30del010a | U | Presa de desguàs per a electrodomèstic, amb enllaç mixt mascle de PVC, de 40 mm de diàmetre. (material) | 1 | 2.82 | 2.820 |
| mt36tiq012a | l | Líquid netejador per enganxat mitjançant adhesiu de tubs i accessoris de PVC. (material) | 0.215 | 36.66 | 7.882 |
| mt36tiq013a | kg | Adhesiu per tubs i accessoris de PVC. (material) | 0.108 | 46.72 | 5.046 |
| mo008 | h | Oficial 1ª lampista. (mà d'obra) | 5.155 | 29.34 | 151.248 |
| mo107 | h | Ajudant lampista. (mà d'obra) | 2.578 | 25.25 | 65.095 |
| % | % | Costos directes complementaris | 2 % | 248.990 | 4.980 |
|  |  | Costos directes |  |  | 253.970 |

Residus:
- col·locació: mt36tiq010bc; factor de residu 0.08
- col·locació: mt36tiq012a Líquid netejador per enganxat mitjançant adhesiu de tubs i accessoris de PVC; factor de residu 0.0275

## Recursos

**mt36tiq010bc** m Tub multicapa de PVC
Dades tècniques: Cost energètic 28.561 MJ; Emissió de CO2 2.468 kg; Codi LER 17 02 03; Massa de l'element 0.52 kg; Volum 0.000867 m3
Residus:
- embalatge: re170201 Fusta. (component de residu); rendiment 0.04 kg; Codi LER 17 02 01; Massa de l'element 1 kg; Volum 0.000909 m3
- embalatge: re170203 Plàstic. (component de residu); rendiment 0.001 kg; Codi LER 17 02 03; Massa de l'element 1 kg; Volum 0.001667 m3

**mt36tiq012a** l Líquid netejador per enganxat mitjançant adhesiu de tubs i accessoris de PVC
Dades tècniques: Cost energètic 3.819 MJ; Emissió de CO2 0.202 kg; Codi LER 20 01 30; Massa de l'element 1 kg; Volum 0.001 m3
Residus:
- embalatge: re170203 Plàstic; rendiment 0.032 kg
