# Xarxa interior d'evacuació per usos complementaris

- Propietat de l'arxiu: CYPE Ingenieros S.A.
- Format: FIEBDC-3/2016
- Programa: Generador de preus de la construcció. CYPE Ingenieros, S.A.
- Data: 09/03/2024
- Divisa: EUR
- Costos indirectes: 3 %
- IVA: 21 %

## I Instal·lacions

### IS Evacuació d'aigües

#### ISD Derivacions individuals

**ISD024** U Xarxa interior d'evacuació per usos complementaris.
Xarxa interior d'evacuació insonoritzada i amb resistència al foc, per usos complementaris amb dotació per: safareig, realitzada amb tub de PVC-U amb càrrega mineral "JIMTEN" per la xarxa de desguàs que connecten l'evacuació dels aparells amb la baixant, amb els diàmetres necessaris per cada punt de servei. Inclús, material auxiliar per a muntatge i subjecció a la obra, accessoris i peces especials.
Inclou: Replanteig del recorregut de la canonada i de la situació dels elements de subjecció. Presentació en sec dels tubs. Fixació del material auxiliar per a muntatge i subjecció a l'obra. Muntatge, connexionat i comprovació del seu correcte funcionament. Realització de proves de servei.
Criteri d'amidament de projecte: Nombre d'unitats previstes, segons documentació gràfica de Projecte.
Criteri de mesura d'obra: Es mesurarà el nombre d'unitats realment executades segons especificacions de Projecte.

| Codi | Ut | Descripció | Rendiment | Preu | Import |
|---|---|---|---|---|---|
| mt36tij010ic | m | Tub de PVC-U amb càrrega mineral, insonoritzat, "JIMTEN", de 40 mm de diàmetre i 3 mm de gruix, nivell sonor 14 dB segons UNE-EN 14366, reacció al foc classe B-s1, d0 segons UNE-EN 13501-1, amb extrem atrompetat i junta elàstica, amb el preu incrementat el 10% en concepte d'accessoris i peces especials. (material) | 1.65 | 5.45 | 8.993 |
| mo008 | h | Oficial 1ª lampista. (mà d'obra) | 1.978 | 29.34 | 58.035 |
| mo107 | h | Ajudant lampista. (mà d'obra) | 0.989 | 25.25 | 24.972 |
| % | % | Costos directes complementaris | 2 % | 92.000 | 1.840 |
|  |  | Costos directes |  |  | 93.840 |
