# Sifó en línia

- Propietat de l'arxiu: CYPE Ingenieros S.A.
- Format: FIEBDC-3/2016
- Programa: Generador de preus de la construcció. CYPE Ingenieros, S.A.
- Data: 09/03/2024
- Divisa: EUR
- Costos indirectes: 3 %
- IVA: 21 %

## I Instal·lacions

### IS Evacuació d'aigües

#### ISS Col·lectors suspesos

**ISS008** U Sifó en línia.
Sifó en línia de PVC, "JIMTEN", color teula, registrable, amb unió mascle/femella, de 160 mm de diàmetre, col·locat entre el col·lector de sortida i l'escomesa.
Inclou: Muntatge, connexionat i comprovació del seu correcte funcionament.
Criteri d'amidament de projecte: Nombre d'unitats previstes, segons documentació gràfica de Projecte.
Criteri de mesura d'obra: Es mesurarà el nombre d'unitats realment executades segons especificacions de Projecte.

| Codi | Ut | Descripció | Rendiment | Preu | Import |
|---|---|---|---|---|---|
| mt11pvj020e | U | Sifó en línia de PVC, "JIMTEN", color teula, registrable, amb unió mascle/femella, de 160 mm de diàmetre. (material) | 1 | 131.52 | 131.520 |
| mo008 | h | Oficial 1ª lampista. (mà d'obra) | 0.539 | 29.34 | 15.814 |
| % | % | Costos directes complementaris | 2 % | 147.334 | 2.947 |
|  |  | Costos directes |  |  | 150.281 |

Residus:
- col·locació: mt11pvj020e Sifó en línia de PVC, "JIMTEN", color teula, registrable, amb unió mascle/femella, de 160 mm de diàmetre; factor de residu 0.0165

## Recursos

**mt11pvj020e** U Sifó en línia de PVC, "JIMTEN", color teula, registrable, amb unió mascle/femella, de 160 mm de diàmetre
Dades tècniques: Cost energètic 230.597 MJ; Emissió de CO2 11.484 kg; Codi LER 17 02 03; Massa de l'element 2.38 kg; Volum 0.003967 m3
Residus:
- embalatge: re150101 Envasos de paper i cartró. (component de residu); rendiment 0.042 kg; Codi LER 15 01 01; Massa de l'element 1 kg; Volum 0.001333 m3
