# Bonera per a dutxa d'obra

- Propietat de l'arxiu: CYPE INGENIEROS, S.A.
- Format: FIEBDC-3/2002
- Divisa: EUR
- Costos indirectes: 3.00 %
- IVA: 21.00 %

## I Instal·lacions

### IS Evacuació d'aigües

#### ISD Derivacions individuals

**ISD009** U Bonera per a dutxa d'obra.
Bonera sifònica extensible de PVC, sèrie Camaleón, model S-520 "JIMTEN", de sortida vertical de 50 mm de diàmetre i 83 mm d'altura mínima, amb reixeta d'acer inoxidable model Camaleón 120, de 120x120 mm, acabat setinat, per a desguàs de dutxa d'obra.
Inclou: Muntatge, connexionat i comprovació del seu correcte funcionament. Realització de proves de servei.
Criteri d'amidament de projecte: Nombre d'unitats previstes, segons documentació gràfica de Projecte.
Criteri de mesura d'obra: Es mesurarà el nombre d'unitats realment executades segons especificacions de Projecte.

| Codi | Ut | Descripció | Rendiment | Preu | Import |
|---|---|---|---|---|---|
| mt15rej010kqi | U | Bonera sifònica extensible de PVC, sèrie Camaleón, model S-520 "JIMTEN", de sortida vertical de 50 mm de diàmetre i 83 mm d'altura mínima, amb reixeta d'acer inoxidable model Camaleón 120, de 120x120 mm, acabat setinat, per a dutxa d'obra. (material) | 1.000 | 72.90 | 72.90 |
| mo008 | h | Oficial 1ª lampista. (mà d'obra) | 0.194 | 30.63 | 5.94 |
| mo107 | h | Ajudant lampista. (mà d'obra) | 0.097 | 26.36 | 2.56 |
| % | % | Costos directes complementaris | 2 % | 81.40 | 1.63 |
|  |  | Costos directes |  |  | 83.03 |
