# Sifó en línia

- Propietat de l'arxiu: CYPE INGENIEROS, S.A.
- Format: FIEBDC-3/2002
- Divisa: EUR
- Costos indirectes: 3.00 %
- IVA: 21.00 %

## I Instal·lacions

### IS Evacuació d'aigües

#### ISS Col·lectors suspesos

**ISS008** U Sifó en línia.
Sifó en línia de PVC, "JIMTEN", color teula, registrable, amb unió mascle/femella, de 110 mm de diàmetre, col·locat entre el col·lector de sortida i l'escomesa.
Inclou: Muntatge, connexionat i comprovació del seu correcte funcionament.
Criteri d'amidament de projecte: Nombre d'unitats previstes, segons documentació gràfica de Projecte.
Criteri de mesura d'obra: Es mesurarà el nombre d'unitats realment executades segons especificacions de Projecte.

| Codi | Ut | Descripció | Rendiment | Preu | Import |
|---|---|---|---|---|---|
| mt11pvj020a | U | Sifó en línia de PVC, "JIMTEN", color teula, registrable, amb unió mascle/femella, de 110 mm de diàmetre. (material) | 1.000 | 64.52 | 64.52 |
| mo008 | h | Oficial 1ª lampista. (mà d'obra) | 0.456 | 29.34 | 13.38 |
| % | % | Costos directes complementaris | 2 % | 77.90 | 1.56 |
|  |  | Costos directes |  |  | 79.46 |
