# Impermeabilització de dutxa d'obra amb canaleta de drenatge, sistema "JIMTEN"

- Propietat de l'arxiu: CYPE INGENIEROS, S.A.
- Format: FIEBDC-3/2002
- Divisa: EUR
- Costos indirectes: 3.00 %
- IVA: 21.00 %

## N Aïllaments e impermeabilitzacions

### NI Impermeabilitzacions

#### NIH Locals humits

**NIH180** U Impermeabilització de dutxa d'obra amb canaleta de drenatge, sistema "JIMTEN".
Impermeabilització de paraments verticals i horitzontals de dutxa d'obra amb canaleta de drenatge, sistema "JIMTEN", composta per canaleta de drenatge d'acer inoxidable de 40 mm d'amplada i 650 mm de longitud, sèrie Linnum, model S-741 "JIMTEN", de sortida horitzontal de PVC de 40 mm de diàmetre, amb sifó extraïble de 30 mm d'altura, filtre de pèls i embellidor d'acer inoxidable acabat polit, amb làmina impermeabilitzant flexible tipus EVAC premuntada, de 600x600 mm, i làmina impermeabilitzant flexible tipus EVAC, A-145, de 0,42 mm d'espessor i 245 g/m², subministrada en rotllos de 2 m de longitud i 1,5 m d'amplada, fixada al suport amb adhesiu cimentós millorat C2 E.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15rej034aa | U | Canaleta de drenatge d'acer inoxidable de 40 mm d'amplada i 650 mm de longitud, sèrie Linnum, model S-741 "JIMTEN", de sortida horitzontal de PVC de 40 mm de diàmetre, amb sifó extraïble de 30 mm d'altura, filtre de pèls i embellidor d'acer inoxidable acabat polit, amb làmina impermeabilitzant flexible tipus EVAC premuntada, de 600x600 mm, per a dutxa d'obra. (material) | 1.000 | 271.19 | 271.19 |
| mt09mcr250a | kg | Adhesiu cimentós millorat, C2 E, amb temps obert ampliat, segons UNE-EN 12004, per a la fixació de geomembranes, compost per ciments especials, àrids seleccionats i resines sintètiques. (material) | 11.900 | 0.70 | 8.33 |
| mt15rej100a | m² | Làmina impermeabilitzant flexible tipus EVAC, A-145 "JIMTEN", de 0,42 mm d'espessor i 245 g/m², subministrada en rotllos de 2 m de longitud i 1,5 m d'amplada, segons UNE-EN 13956. (material) | 5.250 | 40.00 | 210.00 |
| mo029 | h | Oficial 1ª aplicador de làmines impermeabilitzants. (mà d'obra) | 2.087 | 28.42 | 59.31 |
| mo067 | h | Ajudant aplicador de làmines impermeabilitzants. (mà d'obra) | 2.087 | 25.28 | 52.76 |
| % | % | Costos directes complementaris | 2 % | 601.59 | 12.03 |
|  |  | Costos directes |  |  | 613.62 |
