# Baixant per a sistema de drenatge sifònic de coberta, sistema Akasison "JIMTEN"

- Propietat de l'arxiu: CYPE Ingenieros S.A.
- Format: FIEBDC-3/2016
- Programa: Generador de preus de la construcció. CYPE Ingenieros, S.A.
- Data: 04/07/2024
- Divisa: EUR
- Costos indirectes: 3 %
- IVA: 21 %

## I Instal·lacions

### IS Evacuació d'aigües

#### ISB Baixants

**ISB030** m Baixant per a sistema de drenatge sifònic de coberta, sistema Akasison "JIMTEN".
Baixant per a sistema de drenatge sifònic de coberta, formada per canonada templada mitjançant tractament tèrmic addicional, de polietilè d'alta densitat (PEAD/HDPE), de 50 mm de diàmetre exterior i 3,0 mm de gruix, sistema Akasison "JIMTEN", amb fixació a la paret cada 1 m mitjançant varilles amb plaques de subjecció i brides per al tub, maneguets electrosoldables en l'extrem superior i maneguets de dilatació cada 5 m i en l'extrem inferior, amb te 90° de registre.
Inclou: Replanteig del recorregut del baixant i de la situació dels elements de subjecció. Presentació en sec dels tubs. Fixació del material auxiliar per a muntatge i subjecció a l'obra. Muntatge, connexionat i comprovació del seu correcte funcionament. Realització de proves de servei.
Criteri d'amidament de projecte: Longitud mesurada segons documentació gràfica de Projecte.
Criteri de mesura d'obra: Es mesurarà la longitud realment executada segons especificacions de Projecte.

| Codi | Ut | Descripció | Rendiment | Preu | Import |
|---|---|---|---|---|---|
| mt11aka200 | U | Barnilla enroscada. (material) | 1 | 0.6 | 0.600 |
| mt11aka145a | U | Placa de suport d'acer galvanitzat, amb rosca de 1/2" de diàmetre, sistema Akasison "JIMTEN", per la realització de punts guia. (material) | 1 | 6 | 6.000 |
| mt11aka140c | U | Abraçadora per a canonada de 50 mm de diàmetre, d'acer galvanitzat, amb rosca de 1/2" de diàmetre, sistema Akasison "JIMTEN", per la realització de punts guia. (material) | 1 | 5 | 5.000 |
| mt11aka130a | U | Placa de suport, d'acer galvanitzat, amb rosca de 1/2" de diàmetre, sistema Akasison "JIMTEN", per la realització de punts fixes. (material) | 0.2 | 4.99 | 0.998 |
| mt11aka120c | U | Abraçadora per a canonada de 50 mm de diàmetre, d'acer galvanitzat, amb rosca de 1/2" de diàmetre, sistema Akasison "JIMTEN", per la realització de punts fixes. (material) | 0.2 | 5.17 | 1.034 |
| mt11aka040ca | m | Canonada templada mitjançant tractament tèrmic addicional, de polietilè d'alta densitat (PEAD/HDPE), de 50 mm de diàmetre exterior i 3 mm de gruix, sistema Akasison "JIMTEN", en trams de 5 m de longitud. (material) | 1.05 | 4 | 4.200 |
| mt11aka100b | U | Maneguet electrosoldable de polietilè d'alta densitat (PEAD/HDPE), de 50 mm de diàmetre interior, sistema Akasison "JIMTEN". (material) | 0.1 | 5.17 | 0.517 |
| mt11aka170b | U | Maneguet compensador de dilatacions de polietilè d'alta densitat (PEAD/HDPE), de 50 mm de diàmetre interior, sistema Akasison "JIMTEN". (material) | 0.2 | 14 | 2.800 |
| mt11aka180b | U | Conjunt de dues abraçadores de subjecció d'acer inoxidable, de 50 mm de diàmetre interior, sistema Akasison "JIMTEN". (material) | 0.2 | 5 | 1.000 |
| mt11aka160b | U | Té 90° de registre de polietilè d'alta densitat (PEAD/HDPE), de 50 mm de diàmetre exterior i 3 mm de gruix, sistema Akasison "JIMTEN", diàmetre exterior de la derivació 50 mm. (material) | 0.05 | 25 | 1.250 |
| mo008 | h | Oficial 1ª lampista. (mà d'obra) | 0.156 | 29.34 | 4.577 |
| mo107 | h | Ajudant lampista. (mà d'obra) | 0.078 | 25.25 | 1.970 |
| % | % | Costos directes complementaris | 2 % | 29.946 | 0.599 |
|  |  | Costos directes |  |  | 30.545 |

Residus:
- col·locació: mt11aka140c; factor de residu 0.0188
- col·locació: mt11aka120c; factor de residu 0.0188
- col·locació: mt11aka040ca; factor de residu 0.0275
- col·locació: mt11aka100b; factor de residu 0.0275206
- col·locació: mt11aka170b; factor de residu 0.0265104
- col·locació: mt11aka160b; factor de residu 0.025

## Recursos

**mt11aka140c** U Abraçadora per a canonada de 50 mm de diàmetre
Dades tècniques: Cost energètic 5.434 MJ; Emissió de CO2 0.427 kg; Codi LER 17 04 05; Massa de l'element 0.12 kg; Volum 0.000057 m3
Residus:
- embalatge: re170203 Plàstic. (component de residu); rendiment 0.025 kg; Codi LER 17 02 03; Massa de l'element 1 kg; Volum 0.001667 m3

**mt11aka120c** U Abraçadora per a canonada de 50 mm de diàmetre
Dades tècniques: Cost energètic 5.434 MJ; Emissió de CO2 0.427 kg; Codi LER 17 04 05; Massa de l'element 0.12 kg; Volum 0.000057 m3
Residus:
- embalatge: re170203 Plàstic; rendiment 0.025 kg

**mt11aka040ca** m Canonada templada mitjançant tractament tèrmic addicional
Dades tècniques: Cost energètic 43.596 MJ; Emissió de CO2 2.165 kg; Codi LER 17 02 03; Massa de l'element 0.45 kg; Volum 0.00075 m3

**mt11aka100b** U Maneguet electrosoldable de polietilè d'alta densitat (PEAD/HDPE)
Dades tècniques: Cost energètic 1.902 MJ; Emissió de CO2 0.123 kg; Codi LER 17 02 03; Massa de l'element 0.01944 kg; Volum 0.000032 m3
Residus:
- embalatge: re150101 Envasos de paper i cartró. (component de residu); rendiment 0.035 kg; Codi LER 15 01 01; Massa de l'element 1 kg; Volum 0.001333 m3

**mt11aka170b** U Maneguet compensador de dilatacions de polietilè d'alta densitat (PEAD/HDPE)
Dades tècniques: Cost energètic 11.180 MJ; Emissió de CO2 0.584 kg; Codi LER 17 02 03; Massa de l'element 0.1152 kg; Volum 0.000192 m3
Residus:
- embalatge: re150101 Envasos de paper i cartró; rendiment 0.036 kg

**mt11aka160b** U Té 90° de registre de polietilè d'alta densitat (PEAD/HDPE)
Dades tècniques: Cost energètic 24.434 MJ; Emissió de CO2 1.243 kg; Codi LER 17 02 03; Massa de l'element 0.252 kg; Volum 0.00042 m3
Residus:
- embalatge: re150101 Envasos de paper i cartró; rendiment 0.037 kg
