# Atenuador de pressió d'aire positiva

- Propietat de l'arxiu: CYPE Ingenieros S.A.
- Format: FIEBDC-3/2016
- Programa: Generador de preus de la construcció. CYPE Ingenieros, S.A.
- Data: 04/07/2024
- Divisa: EUR
- Costos indirectes: 3 %
- IVA: 21 %

## I Instal·lacions

### IS Evacuació d'aigües

#### ISB Baixants

**ISB045** U Atenuador de pressió d'aire positiva.
Atenuador de pressió d'aire positiva de PVC, model Studor P.A.P.A. "JIMTEN", de 110 mm de diàmetre i 3785 litres de capacitat, apte per a temperatures des de -20 fins 60°C, classificació Al segons UNE-EN 12380, amb junta elàstica, connectat al baixant.
Inclou: Replanteig. Muntatge i connexionat.
Criteri d'amidament de projecte: Nombre d'unitats previstes, segons documentació gràfica de Projecte.
Criteri de mesura d'obra: Es mesurarà el nombre d'unitats realment executades segons especificacions de Projecte.

| Codi | Ut | Descripció | Rendiment | Preu | Import |
|---|---|---|---|---|---|
| mt36vpj040l | U | Atenuador de pressió d'aire positiva de PVC, model Studor P.A.P.A. "JIMTEN", de 110 mm de diàmetre i 3785 litres de capacitat, apte per a temperatures des de -20 fins 60°C, classificació Al segons UNE-EN 12380, amb junta elàstica. (material) | 1 | 892 | 892.000 |
| mo008 | h | Oficial 1ª lampista. (mà d'obra) | 0.326 | 29.34 | 9.565 |
| mo107 | h | Ajudant lampista. (mà d'obra) | 0.326 | 25.25 | 8.232 |
| % | % | Costos directes complementaris | 2 % | 909.797 | 18.196 |
|  |  | Costos directes |  |  | 927.993 |
