# Registre de banyera

- Propietat de l'arxiu: CYPE Ingenieros S.A.
- Format: FIEBDC-3/2016
- Programa: Generador de preus de la construcció. CYPE Ingenieros, S.A.
- Data: 04/07/2024
- Divisa: EUR
- Costos indirectes: 3 %
- IVA: 21 %

## S Senyalització i equipament

### SA Aparells sanitaris

#### SAB Banyeres

**SAB100** U Registre de banyera.
Registre de banyera, model S-403 "JIMTEN", de 210x260 mm, format per marc i tapa, sobre l'envà de recolzament de la banyera.
Criteri de valoració econòmica: El preu no inclou el revestiment.
Inclou: Replanteig. Fixació del marc. Col·locació del registre.
Criteri d'amidament de projecte: Nombre d'unitats previstes, segons documentació gràfica de Projecte.
Criteri de mesura d'obra: Es mesurarà el nombre d'unitats realment col·locades segons especificacions de Projecte.

| Codi | Ut | Descripció | Rendiment | Preu | Import |
|---|---|---|---|---|---|
| mt30rbj020b | U | Registre de banyera, model S-403 "JIMTEN", de 210x260 mm, format per marc i tapa. (material) | 1 | 41.6 | 41.600 |
| mo020 | h | Oficial 1ª construcció. (mà d'obra) | 0.679 | 28.42 | 19.297 |
| % | % | Costos directes complementaris | 2 % | 60.897 | 1.218 |
|  |  | Costos directes |  |  | 62.115 |
